# Neubau Kombibad Maintal
Angebotsaufforderung (GAEB DA XML 3.2, DA83)
Währung: EUR
Erstellt mit: GKPro-Server v10.4.50 T&T Datentechnik GmbH, GAEB-Konverter 10, 24.09.2026

## Technische Vorbemerkungen
1. Funktionsgarantie
Es wird gefordert, dass voll funktionstüchtige Geräte, Maschinen und Anlagen gemäß dem heutigen Stand der Großküchen-Gerätetechnik angeboten, geliefert und gebrauchsfertig aufgestellt werden.

2. Leistungsverzeichnis (LV)
Die freigelassenen Textstellen im Leistungsverzeichnis sind vollständig auszufüllen. Dies trifft besonders für die Firmenfabrikatsangabe und die Typennummern zu. Die Haftung verbleibt in jedem Falle bei dem Auftragnehmer (Kücheneinrichter), bzw. dem Lieferanten (Hersteller).
Die Preise sind an den gezeichneten Stellen einzutragen und komplett aufzuaddieren.
Unvollständig ausgefüllte Angebote, die dadurch nicht voll vergleichbar sind, scheiden für einen Zuschlag aus.
Änderungsvorschläge und/oder "Sonderangebote" sind im Rahmen dieser Ausschreibung nicht erwünscht.
Prospektunterlagen, technische Datenblätter, Beschreibungen, Fotos usw. sind für alle zum LV gehörenden Positionen auf Anforderung kurzfristig vorzulegen.

3. Ausführung
Die Ausführung aller Geräte muss dieser "Allgemeinen Vorbemerkung und Geräteschreibung" bei der Lieferung entsprechen, sofern bei den einzelnen Positionen nichts anderes beschrieben ist.
Anlagen, Blöcke, Zeilen bzw. systemgebundene Geräte sind grundsätzlich aus einer Fertigung (gleicher Hersteller) anzubieten und zu liefern.
Innenräume von Tischen und Schränken sind im Bereich der Rückwand / Seitenwand und festen Böden so auszubilden, dass keine Schmutzfugen entstehen. Bestehende Hohlräume zwischen Wand und Gerät sind mit geeigneten Mitteln zu schließen.
Die Bauweise aller Einrichtungsteile und Geräte bzgl. Leichter Reinigungsmöglichkeit und Hygiene muss dem heutigen Stand der Technik entsprechen bzw. den Anforderungen im LV, H2 nach DIN.

4. Vorschriften
Der Auftragnehmer (Kücheneinrichter) muss den Nachweis erbringen, dass alle technischen Küchengeräte und Anlagen einschließlich der Spülmaschinen und ggf. der Abfall-Entsorgungsanlage den zum Zeitpunkt der Auftragsvergabe gültigen Vorschriften, Bestimmungen, Richtlinien, LMHV- HACCP; DIN- bzw. EU-Normen usw. sowie der Produzentenhaftung entsprechen.

5. Prüfzeichen
Elektrogeräte: VDE-Bestimmungen und Vorschriften Gasgeräte: DVGW-Bestimmungen
Dampfgeräte: Dampfkessel-VO sowie Druckbehälter-VO Unfallverhütungsvorschriften, d. h. GS-Zeichen Sicherheitsregeln für Küchen, Richtlinien des VdS. Elektrisch beheizte Geräte müssen nach VDE gebaut und geprüft sein. Die Prüfung ist durch Prüfzertifikat nachzuweisen. Angebote, bei denen wichtige Geräte diese Prüfung nicht aufweisen, können von der Wertung ausgeschlossen werden.
Thermische Seriengeräte, wie Heißluftdämpfer, Kochkessel, Kippbratpfannen usw., müssen der Schutzart
IPX 4 - IPX 6 entsprechen. Das gleiche gilt für Spülmaschinen.

6. Gastronorm
Es sind bei allen Geräten und Einrichtungen Elemente zu verwenden, deren Abmessungen der Gastronorm entsprechen. Ein Austausch von Laden, Blechen, Borden und Einsätzen, die alle Gastronormabmessungen haben sollen, muss möglich sein.
Alle Schubladen in Tischen und in Schränken sind mit Gastronormeinsätzen zu versehen und in
Teleskopschienen zu führen. Auch wenn es im Leistungsverzeichnis nicht besonders gefordert wird, sind
die o. g. Gastronormeinsätze mitzukalkulieren und mitzuliefern. Die Ausstattung und Größe nach Wahl des Auftraggebers (AG).

7. Installations- und Montagepläne
Die dem LV beiliegenden Installationspläne dienen als Grundlage für den zu erstellenden Installationsplan des Kücheneinrichters nach Auftragsvergabe. Es wird darauf hingewiesen, dass keine wesentlichen (konzeptionellen) Änderungen durchgeführt werden können.
Für die gesamten Leistungen sind vom Kücheneinrichter spätestens 3 Wochen nach Auftragserhalt Pläne im Maßstab 1:20 mit allen technischen Angaben für Nennaufnahme, Anschlusswert usw., bauliche Maßnahmen (Schlitze, Durchbrüche, Fundamente, Sockel usw.) mit Installationsangaben (Elektro, Sanitär, Heizung, Lüftung usw.) zur Montage vorzulegen; bzw. es ist ein Abgleich mit den bereits durch den Planer hergestellten Installationszeichnungen herzustellen.
Alle Pläne unterliegen einem sorgfältigen Korrekturdienst durch den Auftragnehmer. Eine Überprüfung und Freigabe durch den Auftraggeber wird verlangt. Darüber hinaus verpflichtet sich der Kücheneinrichter, alle notwendigen Abklärungsgespräche in Zusammenarbeit mit der Objektüberwachung und den
ausführenden Fachingenieuren und Fachfirmen (Elektrogewerk, Sanitärgewerk, Lüftungsgewerk usw.) vor Ort zu führen.
Es sind für wichtige installationsintensive Geräte Einzelzeichnungen (Maß- und Anschlusszeichnungen) sowie Schaltpläne rechtzeitig zur Verfügung zu stellen. Der Baukörper ist vom Kücheneinrichter zu besichtigen, (alle Maße sind am Bau zu prüfen!), ggf. sind Maßnahmen notwendig. Vor der Montage sind die bauseits verlegten Installationen zu überprüfen (Anschlusspunkte).

8. Installationssystem
Alle Medienzu und -abführungen werden unterhalb der Küchendecke (Fußboden) heran- und abgeführt. Wandanstehende Geräte werden zum größten Teil mittels Installationen "aus der Wand kommend" (adWk), oder "aus dem Boden kommend" (adBk) ver- und entsorgt. Diese Arbeiten werden durch das TGA Gewerk erbracht.
Diese Installationen sind in der Wand von unten (ohne Deckendurchführungen, d.
h. außerhalb der Isolationsschicht) heran- und abzuführen. Diese Ausnahme bilden die Abführung der Dünste, der Wrasen und Brüden, die nach oben abgeführt werden.

9. Installationsmedien
Die Medien bzw. Installationen stehen ab dem Zeitpunkt der Gerätemontage nach Angaben des Kücheneinrichters zur Verfügung für Probelauf, Inbetriebnahme, Funktionsprüfung usw. Elektro, 230 V Wechselstrom und 400 V Drehstrom sowie Steuerleitungen und alle für den Betrieb der elektrischen Anlagen erforderlichen Installationen. Sanitär, Abwasser, Tauwasser Heizung, Prozesswärme, Niederdruckdampf von 0,4 - 0,5 barÜ bzw. 1 bar Lüftung, Abluft, Wrasen, Dünste Kälte, Kältemittel, Steuerleitung.
Wasser wird als Bauwasser aus separaten Bauwasseranschlüssen zur Verfügung gestellt.
Beprobtes und freigegebenes Wasser in Trinkwasserqualität  ist zeitversetzt erst zur Inbetriebnahme und zum Probebetrieb verfügbar.
Gegebenenfalls erforderliches Weichwasser steht nicht zur Verfügung.  Sollte
Weichwasser zum Betreiben der Anlage benötigt werden, ist die dafür erforderliche Wasseraufbereitung mit in den Einheitspreis der entsprechenden Position einzurechnen.

10. Elektroinstallationen
Für die Geräte gilt die VDE EN 60335/1, alle Anschlüsse, bzw. die Installation VDE geprüft, alle hiernach gebaut. Die Geräte sind für Einphasen-Wechselstrom 230 V, 50 Hz bei Kleingeräten und für Drehstrom 400/230 V mit Mittelleiter 50 Hz bei Großgeräten vorgesehen.
Die Elektrozuleitungen (EZ) sind in den Installationsplänen als Empfehlung mit Querschnitt (unmittelbar vor dem Gerät) angegeben. Sofern nichts anderes vermerkt ist, sind die Leitungen vom Gewerk Elektro bis 1 Meter über Oberfläche Fertigfußboden verlegt (Schnittstelle). Die Geräte sind herstellerseits bis zu den Anschlussklemmen fertig installiert. Diese Festlegung gilt sinngemäß auch für eventuelle Steuerleitungen usw. Die Deckendurchführung erfolgt in Rohrhülsen (evtl. gemeinsam mit den anderen Medien in
Flanschplatte mit mehreren Rohhülsen). Bei Installationen aus der Wand können Anschlusskästen gesetzt werden. Diese Arbeiten werden durch das TGA Gewerk erbracht.
Hauptschalter, Sicherungen, FI-Schalter usw. für bestimmt Großgeräte, wie Kippbratpfannen, Kochkessel oder Großfriteusen, werden durch das Gewerk ELT indie örtliche Küchenverteilung gesetzt. Das Schützfabrikat ist mit dem Gerätelieferanten zur gegebenen Zeit abzustimmen. Bei Heißluftdämpfern und Spülmaschinen sind die Relais und Schütze im Gerät eingebaut. Hauptschalter sind für die Geräte nicht üblich, außer bei Spülmaschinen. Sofern erforderlich, sind diese mit den notwendigen Sicherungen in die Verteilung (Zuständigkeit: Gewerk ELT) zu installieren. Es wird die vorgeschriebene Erdung durchgeführt. Werden FI-Schalter als zusätzliche Schutzmaßnahme gefordert, muss die Mindest-Auslösestromstärke 05 A betragen (für jedes Gerät einzeln Schutzschaltung, d. h. Nullung mit separatem Schutzleiter).
Großküchen, Spülküchen, Kühlräume usw. sind Feuchträume. Dementsprechend ist installiert. Die Großküchengeräte sind mindestens spritzwassergeschützt und zum Teil strahlwassergeschützt auszuführen.
Nach, bzw. während der Montage der Geräte (Aufstellung, Ausrichten usw.) ist der Anschluss durch den Auftragnehmer selbst herzustellen. Alle hierfür erforderlichen Teile und Kleinteile wie Stecker, Klemmen, Isolierungen usw. sind durch den AN beizubringen.

11. Sanitärinstallationen
Alle einschlägigen Vorschriften des Wasserfaches, insbesondere
aber DIN 1988, DIN 1986 und die zutreffenden DVGW-Arbeitsblätter sind zu beachten.
-  Kaltes Trinkwasser (Kaltwasser "KW" ca. 10°C), hart, 24° dH
-  Warmes Trinkwasser (Warmwasser "WW", ca. 50°C), hart
-  Weichwasser (verschnitten), kalt, Trinkwasserqualität
-  0 - 3° dH für Geräte,
-  3 - 6° dH für Heißluftdämpfer
-  0 - 3° dH für Spülmaschinen
-  3° dH für Kaffeemaschinen
-  Abwasser, Tauwasser
Alle Versorgungsmedien sind in den Installationsplänen mit Querschnitt (unmittelbar vor dem Gerät) angegeben. Die Anschlusspunkte werden in den Plänen definiert und vermaßt.
Zum Gewerk TGA gehört die Verlegung aller Leitungen einschließlich Lieferung der Rohrhülsen etc., bis 50 mm oberhalb der Decke (Fertigfußboden) oder des Gerätesockels (Schnittstelle). Bei Installationsbrücke bis 175 mm über Fertigfußboden. Absperrventile, Rückflussverhinderer, Geruchsverschlüsse usw. sind unterhalb der Decke anzuordnen (Gewerk TGA).
Das Gewerk TGA verlegt alle Leitungen mit Innengewindeanschluss bündig mit gefliester Wand (Schnittstelle). Absperrventile sind unterhalb der Decke anzuordnen.
-  Kalt- und Warmwasser sind in Kupferrohren nach DIN EN 1057 oder in Edelstahlrohren nach
  DIN EN 806 zu verlegen.
-  Weichwasser ist in Edelstahl- oder Kunststoffleitungen zu verlegen
-  Für Abwasser werden innen emaillierte muffenlose Gussrohre EML empfohlen.
Tauwasser aus den Kühlräumen (von den Verdampfern) wird über Rohrleitungen (zwischen Isolation und Mauerwerk) nach unten geführt. Ca. 1,5 m über Oberkante
Fertigfußboden ist der Anschluss (Schnittstelle TGA/Kücheneinrichter) an die Abwasserleitung vorzusehen (Rohrleitung: Gewerk TGA).
Die Kühlräume erhalten keine Bodeneinläufe (Gefahr des Austrocknens). Bodeneinläufe sowie deren Abwasserleitungen gehören komplett zum Gewerk TGA. Entlüftungsleitungen von Abwasserleitungen sind ebenfalls Arbeiten des Gewerks TGA. Die Lagen sind vorgegeben.
Für Druckdämpfer sind ggf. integrierte Dampfvernichter vorzusehen.
Nach, bzw. während der Montage der Geräte (Aufstellung, Ausrichten usw.) ist der Anschluss durch den Auftragnehmer selbst herzustellen. Alle hierfür erforderlichen Teile und Kleinteile wie Rohrmaterialien, Armaturen, Geruchsverschlüsse usw. sind durch den AN beizubringen.

12. Lüftungsinstallationen
Abluft, Wärmeabgaben, Dünste, Wrasen etc. werden über Dunstabsaughauben oder mittels Lüftungsdecke abgeführt (Gewerk TGA. Wrasen aus der Geschirrspülmaschine werden mittels Chromnickelstahlrohren bis Oberkante Spülmaschine geführt (Gewerk TGA). Dort übernimmt der Absaugkanal den Wrasen (Schnittstelle TGA/Kücheneinrichter), der durch das Gewerk TGA verlegt wird. Es erfolgt keine kraftschlüssige Verbindung.
Haubenaufsätze aus Edelstahl zum Verschließen des Zwischenraumes Oberkante Haube bis Unterkante Zwischendecke max. Höhe in mm sind durch den Kücheneinrichter zu liefern/montieren. Gewindestangen Dübel und Muttern sind im Lieferumfang der Haube enthalten.

Fabrikat: nach Wahl des Bieters
Typ: nach Wahl des Bieters

13. Kälteanlagen/Kühlzellen
Die Kälteanlagen, Kühlzellen und kältespezifische Geräte werden in diesem LV nicht ausgeschrieben (s. separates LV).

14. Lieferung und Montage
Die thermischen Gargeräte werden auf einen fliesenbeschichteten Betonsockel (Gewerk Bau/ Höhe = 150 - 200 mm - Fertigmaß) aufgestellt. Installationsöffnung und Deckendurchbruch (bauseits) zur Einbringung der Medien (Ver- und Entsorgung) lt. Angabe Installationsplan.
Alle Durchbrüche, Schlitze und Öffnungen sind nach dem Anschließen der Geräte bauseits dauerhaft zu verschließen.
Alle Maurer-, Stemm-, Verputz- und sonstige Bauarbeiten sind Leistungen des Gewerkes Bau. Das Erstellen des Geräte-Betonsockels und der Fundamentplatten für Maschinen sind bauseitige Leistungen.
Bei einteiligen Kochblöcken wird auf den durch den Gewerk Bau erstellten 150 mm Betonsockel aufgestellt und ausgerichtet. Wandanstehende Geräte sind hinten 25 - 50 mm aufzukanten und mit einer durchgehenden CNS Z-Leiste mit Endkappen zu versehen.
Die Anlieferung des Kleininventars und der Geräte lt. LV an den entsprechenden Einsatzstellen positioniert (nach Weisung des AG). Sämtliche Verpackungen entsorgt und Geräte gereinigt, sowie in Betrieb genommen, montiert und Bedienpersonal eingewiesen.
Fugen, Wandanschlüsse oder andere Übergänge mittels Silikonmaterial, sind durch das Gewerk Küche "kostenfrei" zu erstellen. Dies betrifft alle Bereiche!
Der AN ist verpflichtet, vor Lieferung exakte Bauaufmasse zu nehmen sowie eine Baubegehung durchzuführen, damit die Transportwege sichergestellt sind.
Entsprechend diesen Transportwegen sind die Baulängen der Geräte sowie deren Teilung einzurichten. Entsprechende Mehr- oder Minderpreise sind im Angebot zu berücksichtigen, Maßabweichungen durch Bautoleranzen sind in die Einzelpreise einzuschließen.

15. Allgemeines zu den Geräten
Der Küchenblock und/oder die Geräte und die Heißluftdämpfer für Elektroheizung müssen VDE/GS-Prüfzeichen haben. Die Prüfung ist durch Zertifikat nachzuweisen. Die Schutzart muss IPX4 bis IPX6, d. h. strahlwassergeschützt sein (wie bereits in Ziffer 1.5 gefordert).
Um diesen optimalen Feuchtigkeitsschutz sicherzustellen, sind die Frontverkleidungen großflächig (mit wenig Fugen) auszubilden. Frontblenden und Schalterachsen sind abzudichten. Alle Geräte müssen einheitliches Design haben. Alle Geräte sind, je nach Aufstellung und Zusammengehörigkeit, mit einem einheitlichen Schliffbild der Edelstahl-Abdeckung bzw. Verkleidung auszuführen.

Es wird Feinschliff Korn 320 gefordert.
Die nach DIN vorgeschriebene Oberflächenbelastung der Heizkörper von Friteusen
= 5 W/cm² darf nicht überschritten werden. Der Sicherheitsthermostat und die vorgeschriebene Kaltzone sind auszuführen.Die Verbindungen der einzelnen Geräte erfolgt nach Aufstellung gegebenenfalls auch durch bündig aufgesetzte Spezialklemmstege - die Klemmstege sind in die Einzelpreise einzukalkulieren.
Abdeckungen für Spülen und Arbeitstische sind dreiseitig zweifach 50 mm abzukanten (lt. LV) und an der Wandseite 50 mm aufzukanten. Die abgekanteten Längsseiten sind mit Tropfnasen auszubilden. Die Unterseite ist mit Edelstahlprofilen zu verstärken. Zwischen den Profilen sind Antidröhnplatten aufzukleben. Es wird ein einheitliches Schliffbild von Korn 240 gefordert.

16. Abnahme und Übergabe
Der eigentlichen Abnahme wird ein eintägiger Probebetrieb (Probekochen) vorangehen. Dabei werden die Geräte bestimmungsgemäß aufgeheizt. Kessel können mit Wasser zur Erwärmung betrieben werden. Sofern Lebensmittel gegart werden sollen, sind diese durch den Auftraggeber zu stellen. Hierbei wird auch die Einweisung des Nutzers erfolgen.
Bei Unstimmigkeiten sind Leistungsprüfungen sowohl für die Heizung als auch für die Garleistung nach den DIN-Normen der Reihe 18851 us. (Großküchengeräte) vorzunehmen.
Bis zur Abnahme hat der AN die Geräte und Einrichtungen durch geeignete Maßnahmen vor Verschmutzung, Beschädigung und Diebstahl zu schützen.Die Abnahme und Übergabe erfolgt nach mängelfreier Ausführung und Funktion der Geräte und Anlagen vom Auftragnehmer an den Auftraggeber (Nutzer).
Die Betriebs- bzw. Bestandsunterlagen sind spätestens bei der Übergabe in 1- facher Ausfertigung digital auf dem Poolarserver und in 1- facher Ausfertigung analog  (DIN A 4-Ordner, Zeichnung gefaltet) vorzulegen. Sie müssen enthalten:
-  Installationspläne (Maßstab 1:20)
-  Maß und Anschlusszeichnungen der wichtigsten Geräte
-  Schaltpläne der wichtigsten Geräte
-  Betriebsanleitungen, Bedienungs- und Wartungsanweisungen
-  Zertifikate bei Prüfung und behördlichen Abnahmen
-  Mess- und Prüfprotokolle
-  Bestätigung der Einweisung des Bedienpersonals
Mehrkosten, die durch Unklarheiten im LV evtl. entstehen könnten, werden vom AG später nicht vergütet.
Der Bieter bestätigt mit seiner rechtsverbindlichen Unterschrift und Firmenstempel, den Inhalt der Leistungsbeschreibung auf das Genaueste gelesen zu haben und das nachfolgende LV nach den entsprechenden Vorgaben erarbeitet und anerkannt zu haben. Abweichungen von Güte und Qualität der geforderten Produkte können nicht akzeptiert werden. Änderungen in Bezug auf die Planung und die damit verbundenen veränderten neuen Arbeitsabläufe bedürfen der Ausdrücklichen Genehmigung des Auftraggebers.

 Datum / Stempel / Unterschrift des Bieters

## LV Küchentechnik: Neubau Kombibad Maintal
Datum: 24.09.2026

### 1 Spülen

**1.1 SORTIERTISCH UNTERFAHRBAR MIT VERLÄNGERTER ARBEITSPLATTE**
Ausführung: mit umlaufendem Profilrand, Öffnung und
Anschluß an Verbindungstisch
Gefälle zum Ablauf
ABM: B 1700 T 750 H 900 mm

Modell: ____________

Hersteller: ____________
Menge: 1,000 Stck

**1.2 UNTERSCHRANK 3SEITIG GESCHLOSSEN FÜR SORTIERTISCH 1.1**
Material: CNS 1.4301
ABM: B 750 T 560 H 850 mm

Modell: ____________

Hersteller: ____________
Menge: 1,000 Stck

**1.3 HANDWASCHBECKEN FÜR SORTIERTISCH 1.1**
Auslaufprägung: 2"
Material: Chromnickelstahl
ABM: B 240 T 360 H 150 mm

Modell: ____________

Hersteller: ____________
Menge: 1,000 Stck

**1.4 EINHEBELTISCHBATTERIE FÜR 1.3**
Ausführung: Einlocharmatur
für: Netzbetrieb
Auslad./Auslaufhöhe: 95/103mm
Durchflussmenge: 6,5 l/min
Anschlusswert: 230V

Modell: ____________

Hersteller: ____________
Menge: 1,000 Stck

**1.5 OBERREGAL FÜR KÖRBE 2-SEITIG**
Ausführung: Bord mit umlaufendem Profilrand
Gefälle zum Ablauf
4 Rohrsteher aus Vierkantrohr
40x40mm zur Befestigung auf TP
inkl.: Ablaufstutzen 1/2"
Material: CNS 1.4301
ABM: B 1100 T 600 H 570 mm

Modell: ____________

Hersteller: ____________
Menge: 1,000 stck

**1.6 MEHRZWECKBEHÄLTER/ ABFALLTONNE**
Ausführung: fahrbar
Material: Chromnickelstahl
ABM: B 508 T 279 H 630 mm

Modell: ____________

Hersteller: ____________
Menge: 1,000 stck

**1.7 MEHRZWECKBEHÄLTER/ ABFALLTONNE**
Ausführung: fahrbar
Material: Chromnickelstahl
ABM: B 508 T 279 H 630 mm

Modell: ____________

Hersteller: ____________
Menge: 1,000 stck

**1.8 ZULAUFTISCH MIT GEFÄLLE UND 2 BECKEN**
Ausführung: mit umlaufendem Profilrand,
hintere Aufkantung 350 mm hoch
Becken links: 500x500x 180 mm
Becken rechts: 600x400x 260 mm
Material: Chromnickelstahl
Gefälle zum Ablauf
ABM: B 1700 T 700 H 900 mm

Modell: ____________

Hersteller: ____________
Menge: 1,000 stck

**1.9 ZWEILOCH STANDARMATUR**
mit: Einhebel-Standbatterie und
Schwenkventil L 250mm, H 490mm
und Rückflussverhinderer
Tischbohrung ø: 2x 22 mm
Auslaufhöhe: 770 mm
Material: verchromt

Modell: ____________

Hersteller: ____________
Menge: 1,000 stck

**1.10 KORBDURCHSCHUBMASCHINE**
für: Kalt-/Warmwasseranschluss
Leist./h: 70 Körbe/1680 Teller
T.heizung: 2,5kW,Boiler: 12,4kW
Programmlaufzeit:52/75/180 Sek
Einschubhöhe: 560 mm
Korbmaß: 500 x 500mm/600 x 500 mm
Anschlusswert: 400V 16,3kW
ABM: B 735 T 742 H ca 1610 mm

Modell: ____________

Hersteller: ____________
Menge: 1,000 stck

**1.11 ABLAUFTISCH MIT GEFÄLLE**
Unterbau: offen
hintere Aufkantung 350 mm hoch
Material: Chromnickelstahl
ABM: B 1600 T 740 H 900 mm

Modell: ____________

Hersteller: ____________
Menge: 1,000 stck

**1.13 WANDBORD 2 ETAGEN VERSTELLBAR 300**
Ausführung: höhenverstellbar
Bord: 3-seitig abgekantet
Rückseite: aufgekantet
Anzahl der Wandschienen: 2
Anzahl der Konsolen: 4
Material: CNS 1.4301
ABM: B 1300 T 300 H 600 mm

Modell: ____________

Hersteller: ____________
Menge: 1,000 stck

### 2 Vorbereitung

**2.1 ELEKTRO KOMBIDÄMPFER SPACE COMBI COMPACT**
SpaceCombi® MagicPilot 6.1
Ausführung: Tischgerät
mit: Flexi-Rack Garraum,
Schlauchbrause, MP-KT-Fühler,
E-Optimierungsanlagenanschluss
für: Heißluft, Softdämpfen,
Combidämpfen, Expressdämpfen
Material: CNS
Anschlusswert: 400V 10,4kW
ABM: B 550 T 787 H 784 mm

Modell: ____________

Hersteller: ____________
Menge: 1,000 stck

**2.3 UNTERGESTELL SONDERBAU MIT DREHTÜR**
zur Aufstellung auf bauseitigem Sockel
1 Fach rechts, offen, für GN Winkelschienen
1 Fach links mit Drehtür, Ablageboden verstellbar
Vierkantrohrgestell 3-seitig geschlossen
Material: CNS 1.4301
ABM: B 800 T 850 H 700 mm

Modell: ____________

Hersteller: ____________
Menge: 1,000 stck

**2.4 ARBEITSTISCH**
zur Aufstellung auf bauseitigem Sockel
Ausführung: Unterbau offen
Material: CNS
ABM: B 350 T 700 H 700 mm

Modell: ____________

Hersteller: ____________
Menge: 1,000 stck

**2.5 UMLUFTKÜHLTISCH 1x3, 1x2 AUSZÜGE/ 1DREHTÜRE,**
zur Aufstellung auf bauseitigem Sockel
Ausf.: Zentralkühlung
Verdampfer aus CNS mit Umluft
1 Türelement
1x2 Schubladen mit Vollauszügen
1x3 Schubladen mit Vollauszügen
incl. Rahmenheizung, IF links
Abdeckung 50 mm hoch aus CNS
Temperatur: Regelb. -2 bis +8°C
Kälteleistung: 340 Watt VT-10°C
ABM: B 1600 T 700 H 700 mm

Modell: ____________

Hersteller: ____________
Menge: 1,000 stck

**2.6 WANDBORD 2 ETAGEN VERSTELLBAR 300**
Ausführung: höhenverstellbar
Bord: 3-seitig abgekantet
Rückseite: aufgekantet
Anzahl der Wandschienen: 2
Anzahl der Konsolen: 4
Material: CNS 1.4301
ABM: B 1100 T 300 H 500 mm

Modell: ____________

Hersteller: ____________
Menge: 1,000 stck

**2.7 MIKROWELLE AUF WANDKONSOLE**
mit: Auftaustufe, Schaltuhr,
automatischer Fehlerdiagnose
Garraum: 22 l, 330x330x180 mm
Garraumvolumen: 18 Liter
Leistung: 340, 1050, 2100 Watt
Gehäuse: Edelstahl
Anschlusswert: 230V 2,59kW
ABM: B 510 T 470 H 335 mm

Modell: ____________

Hersteller: ____________
Menge: 1,000 stck

**2.8 ARBEITSSCHRANK MIT MÜLLKIPPER UND BECKEN**
zur Aufstellung auf bauseitigem Sockel
Ausführung mit Einbauhandwaschbecken
(400/500/250 mm) oben nahtlos eingeschweißt
vorne Abfallkipper mit Edelstahleinsatz
herausnehmbar; Kipper arretierbar
Fachbreite B = 450 mm
Material: CNS 1.4301
ABM: B 500 T 700 H 700 mm

Modell: ____________

Hersteller: ____________
Menge: 1,000 stck

**2.9 EINHEBELTISCHBATTERIE FÜR POS. 2.8**
Ausf: Spezial-Keramikkartusche
mit hoher Durchflussrate
Tischbohrung ø: 50 mm
mit Stutzen: G 11/2"
Ausladung: 250 mm
Auslaufhöhe: 200 mm
Material: verchromt

Modell: ____________

Hersteller: ____________
Menge: 1,000 stck

**2.10 WANDBORD 2 ETAGEN VERSTELLBAR 300**
Ausführung: höhenverstellbar
Bord: 3-seitig abgekantet
Rückseite: aufgekantet
Anzahl der Wandschienen: 2
Anzahl der Konsolen: 4
Material: CNS 1.4301
ABM: B 1100 T 300 H 500 mm

Modell: ____________

Hersteller: ____________
Menge: 1,000 stck

**2.11 ARBEITSSCHRANK MIT SCHUBLADENBLOCK**
zur Aufstellung auf bauseitigem Sockel
Ausführung mit 3 Kastenschubladen
Material: CNS 1.4301
ABM: B 400 T 700 H 700 mm

Modell: ____________

Hersteller: ____________
Menge: 1,000 stck

**2.12 TRANSPORTWAGEN**
Ausführung: mit 3 Borde
Bordmaße: je 800 x 500 mm
Nutzlast: 120 kg
mit: 4 Lenkrollen, ø 125 mm,
davon 2 feststellbar
Material: Edelstahl
ABM: B 1000 T 600 H 940 mm

Modell: ____________

Hersteller: ____________
Menge: 1,000 stck

**2.13 ARBEITSSCHRANK MIT MÜLLKIPPER UND HANDWASCHBECKEN**
zur Aufstellung auf bauseitigem Sockel
Ausführung mit Einbauhandwaschbecken
(240/350/150 mm) oben nahtlos eingeschweißt
vorne Abfallkipper mit Edelstahleinsatz
herausnehmbar; Kipper arretierbar
Material: CNS 1.4301
ABM: B 500 T 700 H 700 mm

Modell: ____________

Hersteller: ____________
Menge: 1,000 stck

**2.14 WANDBORD 2 ETAGEN VERSTELLBAR 300**
Ausführung: höhenverstellbar
Bord: 3-seitig abgekantet
Rückseite: aufgekantet
Anzahl der Wandschienen: 2
Anzahl der Konsolen: 4
Material: CNS 1.4301
ABM: B 1100 T 300 H 500 mm

Modell: ____________

Hersteller: ____________
Menge: 1,000 stck

**2.15 EINHEBELTISCHBATTERIE**
Ausf: Spezial-Keramikkartusche
mit hoher Durchflussrate
Tischbohrung ø: 50 mm
mit Stutzen: G 11/2"
Ausladung: 250 mm
Auslaufhöhe: 200 mm
Material: verchromt

Modell: ____________

Hersteller: ____________
Menge: 1,000 stck

**2.16 ARBEITSTISCH**
zur Aufstellung auf bauseitigem Sockel
Ausführung: Unterbau offen
Material: CNS
ABM: B 400 T 700 H 700 mm

Modell: ____________

Hersteller: ____________
Menge: 1,000 stck

**2.17 ARBEITSSCHRANK MIT SCHUBLADENBLOCK**
zur Aufstellung auf bauseitigem Sockel
Ausführung mit 3 Kastenschubladen
Material: CNS 1.4301
ABM: B 400 T 700 H 700 mm

Modell: ____________

Hersteller: ____________
Menge: 1,000 stck

**2.18 WANDBORD 2 ETAGEN VERSTELLBAR 300**
Ausführung: höhenverstellbar
Bord: 3-seitig abgekantet
Rückseite: aufgekantet
Anzahl der Wandschienen: 2
Anzahl der Konsolen: 4
Material: CNS 1.4301
ABM: B 1100 T 300 H 500 mm

Modell: ____________

Hersteller: ____________
Menge: 1,000 stck

**2.19 UMLUFT KÜHLTISCH 2x3, 1x2 AUSZÜGE/ 1 DREHTÜRE,**
zur Aufstellung auf bauseitigem Sockel
Ausf.: Zentralkühlung
Verdampfer aus CNS mit Umluft
1 Türelement
1x2 Schubladen mit Vollauszügen
2x3 Schubladen mit Vollauszügen
incl. Rahmenheizung, IF links
Abdeckung 50 mm hoch aus CNS
Temperatur: Regelb. -2 bis +8°C
Kälteleistung: 340 Watt VT-10°C
ABM: B 2100 T 700 H 700 mm

Modell: ____________

Hersteller: ____________
Menge: 1,000 stck

**2.20 TOPPINGSTATION FÜR KÜHLTISCH**
Ausführung zentralgekühlt
Temp.-Bereich:  bei 43 °C UT und 60 % RF: +2 bis +8 °C
Anschlusswert: 186 W / 230 V
Kälteleistung bei VT -10 °C: 130 W
Wärmeabgabe: 182 W
Energieverbrauch: 0,8 kWh / 24h
Sortieraufsatz mit statischer Kühlung
außen CNS 1.4301 / Edelstahl 1.4509
innen CNS 1.4301 / Edelstahl 1.4509
Innenraum zur Aufnahme von GN-Behältern 1/4,
1/6 und 1/9 bis 150 mm Höhe geeignet
3-seitig geschlossener Glasaufsatz
elektronische Steuerung, Digitalanzeige
automatische Abtauung
ABM: B 1150 T 275 H 425 mm

Modell: ____________

Hersteller: ____________
Menge: 1,000 stck

**2.21 WANDBORD 2 ETAGEN VERSTELLBAR 300**
Ausführung: höhenverstellbar
Bord: 3-seitig abgekantet
Rückseite: aufgekantet
Anzahl der Wandschienen: 2
Anzahl der Konsolen: 4
Material: CNS 1.4301
ABM: B 1100 T 300 H 500 mm

Modell: ____________

Hersteller: ____________
Menge: 1,000 stck

### 3 Ausgabe Rückbereich

**3.1 UMLUFTGEWERBEKÜHLSCHRANK NK**
Ausf.: Eigenkühlung, 1-türig
Kapazität: 23 x GN2/1
Temperatur: -2 bis +12°C
Kälteleistung(-10°C VT): 340W
inkl.: 4 Tragroste, Fußpedal
Kältemittel: R290
Energieeffizienzklasse: A
Klimaklasse: 5
Nettonutzinhalt: 424 l
Jahresverbrauch: 325 kWh
Innen/Außen: CNS 1.4301
Anschlusswert: 230V 0,28kW
ABM: B 700 T 800 H 2050 mm

Modell: ____________

Hersteller: ____________
Menge: 1,000 stck

**3.2 UMLUFTGEWERBEKÜHLSCHRANK TK**
Ausf.: Eigenkühlung, 1-türig
Kapazität: 23 x GN2/1
Temperatur: -22 bis -15°C
Kälteleistung(-30°C VT): 560W
inkl.: 4 Tragroste, Fußpedal
Kältemittel: R290
Energieeffizienzklasse: C
Klimaklasse: 5
Nettonutzinhalt: 424 l
Jahresverbrauch: 1778 kWh
Innen/Außen: CNS 1.4301
Anschlusswert: 230V 0,4kW
ABM: B 700 T 800 H 2050 mm

Modell: ____________

Hersteller: ____________
Menge: 3,000 stck

**3.3 GRIDDLEPLATTE**
zur Aufstellung auf bauseitigem Sockel
Typ: SUPRA
Bratfläche: 505x545x35 mm,
Bratplatte: glatt, PowerBlock
mit: 2 getrennt beheizb.Zonen,
Sicherheitstemperaturbegrenzer
und SUPRA-Kontaktheizkörper
Material: CNS
Anschlusswert: 400V 9,6kW
ABM: B 600 T 700 H 750 mm

Modell: ____________

Hersteller: ____________
Menge: 1,000 stck

**3.4 ARBEITSTISCH**
zur Aufstellung auf bauseitigem Sockel
Ausführung: Unterbau offen
Material: CNS
ABM: B 400 T 700 H 750 mm

Modell: ____________

Hersteller: ____________
Menge: 1,000 stck

**3.5 ELEKTRO FRITEUSE**
zur Aufstellung auf bauseitigem Sockel
2 Wannen: 180 x 400 x 230 mm
Inhalt: 2x 12,5 Liter
mit: Temperaturregler
und verstärkter Heizleistung
Material: CNS
Anschlusswert: 400V 20,0kW
ABM: B 600 T 700 H 750 mm

Modell: ____________

Hersteller: ____________
Menge: 1,000 stck

**3.6 WANDHALTER V2A FÜR GN BEHÄLTER 1/1**
Materialstärke: 1,5 mm CNS
für: GN Behälter 1/1
zur Montage oberhalb Pos. 3.5
Material: CNS 1.4301
ABM: B 600 T 325 H 30 mm

Modell: ____________

Hersteller: ____________
Menge: 1,000 stck

**3.7 INFRA WARMHALTEWANNE**
zur Aufstellung auf bauseitigem Sockel
mit: Keramik-Flächenstrahler
Wannenmaß: 305 x 510 x 215 mm
mit: gelochtem Einlegeboden
Material: CNS
Anschlusswert: 230V 0,8kW
ABM: B 400 T 700 H 750 mm

Modell: ____________

Hersteller: ____________
Menge: 1,000 stck

**3.8 ELEKTRO FRITEUSE**
zur Aufstellung auf bauseitigem Sockel
1 Wanne: 180 x 400 x 235 mm
Inhalt: 1x 12,5 Liter
mit: Temperaturregler
und verstärkter Heizleistung
Material: CNS
Anschlusswert: 400V 10,0kW
ABM: B 400 T 700 H 750 mm

Modell: ____________

Hersteller: ____________
Menge: 1,000 stck

**3.9 WANDHALTER V2A FÜR GN BEHÄLTER 1/2**
Materialstärke: 1,5 mm CNS
für: GN Behälter 1/1
zur Montage oberhalb Pos. 3.8
Material: CNS 1.4301
ABM: B 400 T 325 H 30 mm

Modell: ____________

Hersteller: ____________
Menge: 1,000 stck

**3.10 ARBEITSTISCH**
zur Aufstellung auf bauseitigem Sockel
Ausführung: Unterbau offen
Material: CNS
ABM: B 400 T 700 H 750 mm

Modell: ____________

Hersteller: ____________
Menge: 1,000 stck

**3.11 ELEKTRO BAIN MARIE**
zur Aufstellung auf bauseitigem Sockel
Wanne: GN 1/1, 305 x 510 mm x 215 mm
mit: indirekter Beheizung
und Trockenheizschutz
Material: CNS
Anschlusswert: 220-240V 1,5kW
ABM: B 400 T 700 H 750 mm

Modell: ____________

Hersteller: ____________
Menge: 1,000 stck

**3.12 KOCHER INDUKTION 2FACH**
zur Aufstellung auf bauseitigem Sockel
Typ: INDUKTION-2
mit: 2 Heizzonen, je 3,5 kW
Ceran-Kochfeld: 299 x 534 mm
mit: elektron. Topferkennung
Material: CNS Anschlusswert: 400V 7,0kW
ABM: B 400 T 700 H 750 mm

Modell: ____________

Hersteller: ____________
Menge: 1,000 stck

**3.14 ARBEITSTISCH**
zur Aufstellung auf bauseitigem Sockel
Ausführung: Unterbau offen
Material: CNS
ABM: B 400 T 700 H 750 mm

Modell: ____________

Hersteller: ____________
Menge: 1,000 stck

**3.15 ARBEITSSCHRANK MIT HANDWASCHBECKEN**
zur Aufstellung auf bauseitigem Sockel
Ausführung mit Einbauhandwaschbecken
(240/350/150 mm)oben nahtlos eingeschweißt
Material: CNS 1.4301
ABM: B 400 T 700 H 700 mm

Modell: ____________

Hersteller: ____________
Menge: 1,000 stck

**3.16 WANDBORD 2 ETAGEN VERSTELLBAR 300**
Ausführung: höhenverstellbar
Bord: 3-seitig abgekantet
Rückseite: aufgekantet
Anzahl der Wandschienen: 2
Anzahl der Konsolen: 4
Material: CNS 1.4301
ABM: B 750 T 300 H 600 mm

Modell: ____________

Hersteller: ____________
Menge: 1,000 stck

**3.17 EINHEBELTISCHBATTERIE**
Ausf: Spezial-Keramikkartusche
mit hoher Durchflussrate
Tischbohrung ø: 50 mm
mit Stutzen: G 11/2"
Ausladung: 250 mm
Auslaufhöhe: 200 mm
Material: verchromt

Modell: ____________

Hersteller: ____________
Menge: 1,000 stck

**3.18 ARBEITSSCHRANK MIT SCHUBLADENBLOCK**
zur Aufstellung auf bauseitigem Sockel
Ausführung mit 3 Kastenschubladen
Material: CNS 1.4301
ABM: B 400 T 700 H 700 mm

Modell: ____________

Hersteller: ____________
Menge: 1,000 stck

**3.19 ARBEITSSCHRANK MIT MÜLLKIPPER**
zur Aufstellung auf bauseitigem Sockel
vorne Abfallkipper mit Edelstahleinsatz
herausnehmbar; Kipper arretierbar
Material: CNS 1.4301
ABM: B 500 T 700 H 700 mm

Modell: ____________

Hersteller: ____________
Menge: 1,000 stck

**3.20 ARBEITSSCHRANK FÜR KAFFEEMASCHINE**
zur Aufstellung auf bauseitigem Sockel
Ausf.: allseitig geschlossen
2 x doppelwandige Flügeltür
Vierkantrohrgestell
mit: Ablage- und Zwischenboden
mit: Arbeitsplatte schalldämmend unterfüttert,
Ab-/Aufkantung 50 mm
Material: CNS 1.4301
ABM: B 1000 T 700 H 700 mm

Modell: ____________

Hersteller: ____________
Menge: 1,000 stck

**3.22 ARBEITSTISCH**
zur Aufstellung auf bauseitigem Sockel
Ausführung: Unterbau offen
Material: CNS
ABM: B 400 T 700 H 700 mm

Modell: ____________

Hersteller: ____________
Menge: 1,000 stck

**3.23 UNTERBAUKÜHLSCHRANK**
Umluft-Gewerbekühlschrank, unterbaufähig, inkl. Tischplatte
Ausf.: Eigenkühlung, 1-türig
Temperaturbereich 1: 1 bis 15 °C bei 43 °C UT und 60 % RF
Kälteleistung Verdampfertemperatur: 253 W / -10 °C (VT)
Anschlusswert (Elektro): 0,16 kW / 230 V / 1 / 50 Hz
ABM: B 600 T 615 H 850 mm

Modell: ____________

Hersteller: ____________
Menge: 1,000 stck

**3.24 OBERSCHRANK MIT ZWEI SCHIEBETÜREN**
Ausf.: allseitig geschlossen,
doppelwandige Schiebetüren
mit: glattem Ablageboden und
höhenverstellb. Zwischenboden
Material: CNS 1.4301
ABM: B 750 T 330 H 600 mm

Modell: ____________

Hersteller: ____________
Menge: 1,000 stck

**3.25 OBERSCHRANK MIT ZWEI SCHIEBETÜREN**
Ausf.: allseitig geschlossen,
doppelwandige Schiebetüren
mit: glattem Ablageboden und
höhenverstellb. Zwischenboden
Material: CNS 1.4301
ABM: B 750 T 330 H 600 mm

Modell: ____________

Hersteller: ____________
Menge: 1,000 stck

**3.26 ARBEITSSCHRANK MIT MÜLLKIPPER UND BECKEN**
zur Aufstellung auf bauseitigem Sockel
Ausführung mit Einbauhandwaschbecken
(400/500/250 mm) oben nahtlos eingeschweißt
vorne Abfallkipper mit Edelstahleinsatz
herausnehmbar; Kipper arretierbar
Fachbreite B = 450 mm
Material: CNS 1.4301
ABM: B 500 T 700 H 700 mm

Modell: ____________

Hersteller: ____________
Menge: 1,000 stck

**3.27 EINHEBELTISCHBATTERIE**
Ausf: Spezial-Keramikkartusche
mit hoher Durchflussrate
Tischbohrung ø: 50 mm
mit Stutzen: G 11/2"
Ausladung: 250 mm
Auslaufhöhe: 200 mm
Material: verchromt

Modell: ____________

Hersteller: ____________
Menge: 1,000 stck

### 4 Ausgabe Frontbereich

**4.1 UNTERBAUREGAL**
Unterbauregal als selbsttragende Konstruktion zur Auflage der Arbeitsplatte
Steher aus Vierkantrohr zur Aufnahme von 2 verstellbaren Einlegeböden.
Höhenverstellbare Edelstahl-Schraubfüße zum Ausgleich von Bodenunebenheiten.
Material: CNS 1.4301
ABM: B 1180 T 730 H 800 mm (an Wandverlauf anpassen)

Modell: ____________

Hersteller: ____________
Menge: 1,000 stck

**4.1 ARBEITSPLATTE**
Purenitplatte als durchgehende Arbeitsplatteplatte für die Pos.4.1 – 4.6
L = 4180 mm, T = 740mm, H = 50mm angepasst an Wandverlauf
Beschichtet mit EGGER HPL F206 ST9 Pietra Grigia mit passender ABS Kante.
Ausschnitt für Einbauhandwaschbecken 4.1.2 ist vorzusehen.

Modell: ____________

Hersteller: ____________
Menge: 1,000 Stck

**4.1 EINBAUHANDWASCHBECKEN**
(240/350/150 mm) zum einbau in Arbeitsplatte 4.1.1
Inklusive Einhebeltischbatterie
Ausf: Spezial-Keramikkartusche
mit hoher Durchflussrate
Tischbohrung ø: 50 mm
mit Stutzen: G 11/2"
Ausladung: 250 mm
Auslaufhöhe: 200 mm
Material: verchromt

Modell: ____________

Hersteller: ____________
Menge: 1,000 stck

**4.2 UNTERSCHRANK MIT DREHTÜREN**
zur Aufstellung auf bauseitigem Sockel
ohne Tischplatte
Ausf.: allseitig geschlossen
2 x doppelwandige Flügeltür
Vierkantrohrgestell
Ab-/Aufkantung 50 mm
Material: CNS 1.4301
ABM: B 1000 T 700 H 650 mm

Modell: ____________

Hersteller: ____________
Menge: 1,000 stck

**4.3 ENTFÄLLT**

**4.4 ARBEITSSCHRANK MIT SCHUBLADENBLOCK**
zur Aufstellung auf bauseitigem Sockel
ohne Tischplatte
Ausführung mit 3 Kastenschubladen
Material: CNS 1.4301
ABM: B 400 T 700 H 650 mm

Modell: ____________

Hersteller: ____________
Menge: 1,000 stck

**4.5 ARBEITSSCHRANK MIT MÜLLKIPPER**
zur Aufstellung auf bauseitigem Sockel
ohne Tischplatte
vorne Abfallkipper mit Edelstahleinsatz
herausnehmbar; Kipper arretierbar
Material: CNS 1.4301
ABM: B 400 T 700 H 650 mm

Modell: ____________

Hersteller: ____________
Menge: 1,000 stck

**4.6 UMLUFT KÜHLTISCH 1 X 2 UND 1 X 3 AUSZÜGE**
zur Aufstellung auf bauseitigem Sockel
ohne Tischplatte
Ausf.: Zentralkühlung
Verdampfer aus CNS mit Umluft
1x2 Schubladen mit Vollauszügen
1x3 Schubladen mit Vollauszügen
incl. Rahmenheizung, IF links
Temperatur: Regelb. -2 bis +8°C
Kälteleistung: 340 Watt VT-10°C
ABM: B 1200 T 700 H 650 mm

Modell: ____________

Hersteller: ____________
Menge: 1,000 stck

**4.7 EISTRUHE FAHRBAR**
Ausführung: stille Kühlung,
abgeschrägt, gewölbter Glasschiebedeckel, fahrbar
Temperatur: -13 bis -23°C
Bruttoinhalt: 296 Liter
inkl.: Rollen, Schloss, 1 Korb
Innen: Aluminium, gehämmert
Außen: Stahlblech weiß
Anschlusswert: 230V 0,237kW
ABM: B 1014 T 675 H 9100 mm

Modell: ____________

Hersteller: ____________
Menge: 1,000 stck

**4.8 UMLUFT GEWERBEKÜHLSCHRANK NK**
Ausf.: Eigenkühlung, 1-türig
Kapazität: 23 x GN2/1
Temperatur: -2 bis +12°C
Kälteleistung(-10°C VT): 340W
inkl.: 4 Tragroste, Fußpedal
Kältemittel: R290
Energieeffizienzklasse: A
Klimaklasse: 5
Nettonutzinhalt: 424 l
Jahresverbrauch: 325 kWh
Innen/Außen: CNS 1.4301
Anschlusswert: 230V 0,28kW
ABM: B 700 T 800 H 2050 mm

Modell: ____________

Hersteller: ____________
Menge: 1,000 stck

**4.9 UMLUFT GEWERBEKÜHLSCHRANK NK**
Ausf.: Eigenkühlung, 1-türig
Kapazität: 23 x GN2/1
Temperatur: -2 bis +12°C
Kälteleistung(-10°C VT): 340W
inkl.: 4 Tragroste, Fußpedal
Kältemittel: R290
Energieeffizienzklasse: A
Klimaklasse: 5
Nettonutzinhalt: 424 l
Jahresverbrauch: 325 kWh
Innen/Außen: CNS 1.4301
Anschlusswert: 230V 0,28kW
ABM: B 700 T 800 H 2050 mm

Modell: ____________

Hersteller: ____________
Menge: 1,000 stck

**4.10 EISTRUHE FAHRBAR**
Ausführung: stille Kühlung,
abgeschrägt, gewölbter Glasschiebedeckel, fahrbar
Temperatur: -13 bis -23°C
Bruttoinhalt: 296 Liter
inkl.: Rollen, Schloss, 1 Korb
Innen: Aluminium, gehämmert
Außen: Stahlblech weiß
Anschlusswert: 230V 0,237kW
ABM: B 1014 T 675 H 9100 mm

Modell: ____________

Hersteller: ____________
Menge: 1,000 stck

**4.11 UMLUFT KÜHLTISCH 1 X 2 UND 1 X 3 AUSZÜGE**
zur Aufstellung auf bauseitigem Sockel
ohne Tischplatte
Ausf.: Zentralkühlung
Verdampfer aus CNS mit Umluft
1x2 Schubladen mit Vollauszügen
1x3 Schubladen mit Vollauszügen
incl. Rahmenheizung, IF links
Temperatur: Regelb. -2 bis +8°C
Kälteleistung: 340 Watt VT-10°C
ABM: B 1200 T 700 H 650 mm

Modell: ____________

Hersteller: ____________
Menge: 1,000 stck

**4.12 ARBEITSSCHRANK MIT MÜLLKIPPER**
zur Aufstellung auf bauseitigem Sockel
ohne Tischplatte
vorne Abfallkipper mit Edelstahleinsatz
herausnehmbar; Kipper arretierbar
Material: CNS 1.4301
ABM: B 400 T 700 H 650 mm

Modell: ____________

Hersteller: ____________
Menge: 1,000 stck

**4.13 ARBEITSSCHRANK MIT SCHUBLADENBLOCK**
zur Aufstellung auf bauseitigem Sockel
ohne Tischplatte
Ausführung mit 3 Kastenschubladen
Material: CNS 1.4301
ABM: B 400 T 700 H 650 mm

Modell: ____________

Hersteller: ____________
Menge: 1,000 stck

**4.14 UNTERSCHRANK MIT DREHTÜREN**
zur Aufstellung auf bauseitigem Sockel
ohne Tischplatte
Ausf.: allseitig geschlossen
2 x doppelwandige Flügeltür
Vierkantrohrgestell
mit Einlegeboden verstellbar
Material: CNS 1.4301
ABM: B 1000 T 700 H 650 mm

Modell: ____________

Hersteller: ____________
Menge: 1,000 stck

**4.14 ARBEITSPLATTE**
Purenitplatte als durchgehende Arbeitsplatteplatte für die Pos.4.11 – 4.14
L = 3030 mm, T = 740mm, H = 50mm
Beschichtet mit EGGER HPL F206 ST9 Pietra Grigia mit passender ABS Kante.
Menge: 1,000 stck

**4.15 ENTFÄLLT**

**4.16 UNTERSCHRANK MIT DREHTÜREN**
Tischplatte als Purenitplatte beschichtet mit EGGER HPL F206 ST9
Pietra Grigia mit passender ABS Kante.
Ausf.: allseitig geschlossen
2 x doppelwandige Flügeltür
Vierkantrohrgestell
mit: Ablage- und Zwischenboden
Material: CNS 1.4301
ABM: B 780 T 700 H 800 mm

Modell: ____________

Hersteller: ____________
Menge: 1,000 stck

**4.17 OBERSCHRANK MIT ZWEI SCHIEBETÜREN**
Ausf.: allseitig geschlossen,
doppelwandige Schiebetüren
mit: glattem Ablageboden und
höhenverstellb. Zwischenboden
Material: CNS 1.4301
ABM: B 700 T 330 H 600 mm

Modell: ____________

Hersteller: ____________
Menge: 1,000 stck

**4.18 UMLUFT GEWERBEKÜHLSCHRANK NK**
Ausf.: Eigenkühlung, 1-türig
Kapazität: 23 x GN2/1
Temperatur: -2 bis +12°C
Kälteleistung(-10°C VT): 340W
inkl.: 4 Tragroste, Fußpedal
Kältemittel: R290
Energieeffizienzklasse: A
Klimaklasse: 5
Nettonutzinhalt: 424 l
Jahresverbrauch: 325 kWh
Innen/Außen: CNS 1.4301
Anschlusswert: 230V 0,28kW
ABM: B 700 T 800 H 2050 mm

Modell: ____________

Hersteller: ____________
Menge: 1,000 stck

**4.19 UMLUFT GEWERBEKÜHLSCHRANK NK**
Ausf.: Eigenkühlung, 1-türig
Kapazität: 23 x GN2/1
Temperatur: -2 bis +12°C
Kälteleistung(-10°C VT): 340W
inkl.: 4 Tragroste, Fußpedal
Kältemittel: R290
Energieeffizienzklasse: A
Klimaklasse: 5
Nettonutzinhalt: 424 l
Jahresverbrauch: 325 kWh
Innen/Außen: CNS 1.4301
Anschlusswert: 230V 0,28kW
ABM: B 700 T 800 H 2050 mm

Modell: ____________

Hersteller: ____________
Menge: 1,000 Stck

**4.20 UNTERBAUKÜHLSCHRANK**
Umluft-Gewerbekühlschrank, unterbaufähig, inkl. Tischplatte
Ausf.: Eigenkühlung, 1-türig
Temperaturbereich 1: 1 bis 15 °C bei 43 °C UT und 60 % RF
Kälteleistung Verdampfertemperatur: 253 W / -10 °C (VT)
Anschlusswert (Elektro): 0,16 kW / 230 V / 1 / 50 Hz
ABM: B 600 T 615 H 850 mm

Modell: ____________

Hersteller: ____________
Menge: 1,000 stck

**4.21 OBERSCHRANK MIT ZWEI SCHIEBETÜREN**
Ausf.: allseitig geschlossen,
doppelwandige Schiebetüren
mit: glattem Ablageboden und
höhenverstellb. Zwischenboden
Material: CNS 1.4301
ABM: B 650 T 330 H 600 mm

Modell: ____________

Hersteller: ____________
Menge: 1,000 stck

**4.22 ARBEITSSCHRANK FÜR KAFFEEMASCHINE**
zur Aufstellung auf bauseitigem Sockel
Ausf.: allseitig geschlossen
2 x doppelwandige Flügeltür
Vierkantrohrgestell
mit: Ablage- und Zwischenboden
mit: Arbeitsplatte schalldämmend unterfüttert,
Ab-/Aufkantung 50 mm
Material: CNS 1.4301
ABM: B 1000 T 700 H 700 mm

Modell: ____________

Hersteller: ____________
Menge: 1,000 stck

**4.24 OBERSCHRANK MIT ZWEI SCHIEBETÜREN**
Ausf.: allseitig geschlossen,
doppelwandige Schiebetüren
mit: glattem Ablageboden und
höhenverstellb. Zwischenboden
Material: CNS 1.4301
ABM: B 750 T 330 H 600 mm

Modell: ____________

Hersteller: ____________
Menge: 1,000 stck

**4.26 ARBEITSSCHRANK MIT SCHUBLADENBLOCK**
zur Aufstellung auf bauseitigem Sockel
Ausführung mit 3 Kastenschubladen
Material: CNS 1.4301
ABM: B 400 T 700 H 700 mm

Modell: ____________

Hersteller: ____________
Menge: 1,000 stck

**4.27 ARBEITSSCHRANK MIT MÜLLKIPPER**
zur Aufstellung auf bauseitigem Sockel
vorne Abfallkipper mit Edelstahleinsatz
herausnehmbar; Kipper arretierbar
Material: CNS 1.4301
ABM: B 500 T 700 H 700 mm

Modell: ____________

Hersteller: ____________
Menge: 1,000 stck

**4.28 ARBEITSSCHRANK MIT HANDWASCHBECKEN**
zur Aufstellung auf bauseitigem Sockel
Ausführung mit Einbauhandwaschbecken
(240/350/150 mm)oben nahtlos eingeschweißt
Material: CNS 1.4301
ABM: B 400 T 700 H 700 mm

Modell: ____________

Hersteller: ____________
Menge: 1,000 stck

**4.29 EINHEBELTISCHBATTERIE**
Ausf: Spezial-Keramikkartusche
mit hoher Durchflussrate
Tischbohrung ø: 50 mm
mit Stutzen: G 11/2"
Ausladung: 250 mm
Auslaufhöhe: 200 mm
Material: verchromt

Modell: ____________

Hersteller: ____________
Menge: 1,000 stck

**4.30 EISTRUHE FAHRBAR**
Ausführung: stille Kühlung,
abgeschrägt, gewölbter Glasschiebedeckel, fahrbar
Temperatur: -13 bis -23°C
Bruttoinhalt: 296 Liter
inkl.: Rollen, Schloss, 1 Korb
Innen: Aluminium, gehämmert
Außen: Stahlblech weiß
Anschlusswert: 230V 0,237kW
ABM: B 1014 T 675 H 9100 mm

Modell: ____________

Hersteller: ____________
Menge: 1,000 stck

**4.31 UMLUFT KÜHLTISCH 1 X 2 UND 1 X 3 AUSZÜGE, 1 DREHTÜRE**
ohne Tischplatte
Ausf.: Zentralkühlung
Verdampfer aus CNS mit Umluft
1 Türelement
1x2 Schubladen mit Vollauszügen
1x3 Schubladen mit Vollauszügen
incl. Rahmenheizung, IF links
Temperatur: Regelb. -2 bis +8°C
Kälteleistung: 340 Watt VT-10°C
ABM: B 1660 T 700 H 800 mm

Modell: ____________

Hersteller: ____________
Menge: 1,000 stck

**4.32 ARBEITSSCHRANK MIT SCHUBLADE UND DREHTÜR**
ohne Tischplatte
Ausf.: allseitig geschlossen
1 x doppelwandige Flügeltür
1 x Schublade mit Vollauszug
Material: CNS 1.4301
ABM: B 300 T 700 H 800 mm

Modell: ____________

Hersteller: ____________
Menge: 1,000 stck

**4.32 ARBEITSPLATTE**
Purenitplatte als durchgehende Arbeitsplatteplatte für die Pos.4.31 – 4.32
L = 1990 mm, T = 740mm, H = 50mm
Beschichtet mit EGGER HPL F206 ST9 Pietra Grigia mit passender ABS Kante.
Menge: 1,000 Stck

### 5 Lager/Sonstiges

**5.1 REGALANLAGE LAGER 1**
Fachlast: max. 150 kg
Feldlast: max. 600 kg
Auflagenanzahl pro Feld: 4 Stk
Höhenrastermaß: 150 mm
Material: Edelstahl (1.4301)
1x ABM: B 750 T 500 H 1800 mm
1x ABM: B 860 T 500 H 1800 mm
1x ABM: B 890 T 500 H 1800 mm
3x ABM: B 980 T 500 H 1800 mm
1x ABM: B 1080 T 500 H 1800 mm

Modell: ____________

Hersteller: ____________
Menge: 6,520 lfm

**5.2 REGALANLAGE LAGER 2**
Fachlast: max. 150 kg
Feldlast: max. 600 kg
Auflagenanzahl pro Feld: 4 Stk
Höhenrastermaß: 150 mm
Material: Edelstahl (1.4301)
1x ABM: B 860 T 500 H 1800 mm
1x ABM: B 900 T 500 H 1800 mm
2x ABM: B 970 T 500 H 1800 mm
1x ABM: B 980 T 500 H 1800 mm
1x ABM: B 990 T 500 H 1800 mm
1x ABM: B 1070 T 500 H 1800 mm

Modell: ____________

Hersteller: ____________
Menge: 6,740 lfm

**5.3 KONFISKATKÜHLER 2 T**
Ausf.: Zentralkühlung für 2 x 120 l Mülltonne
Außenmaße: Breite: 1200 mm Tiefe: 745 mm Höhe: 1440 mm(inkl. Aggregat)
Tiefe bei geöffn. Tür: 1344 mm,
Temp.-Bereich: 2 bis 10 °C bei 43 °C UT und 60 % RF
Kälteleistung 640 W | -10 °C (VT)
Abfall- / Konfiskatkühler für die Kühlung von
organischen Abfällen außen CNS 1.4301 und innen CNS 1.4301.
Inkl. Auffahrrampe (39cm tief) zur leichten Einbringung der Tonnen.
Türen mit leicht wechselbaren Magnetsteckdichtungen(nicht abschließbar/Innenaufstellung)
Edelstahl Stellschienen auf dem Korpusboden zur besseren Gewichtsverteilung.
Anschlusswert Elektro: 540 W | 230 V

Modell: AK 120/2 Typ 4 H 04

Hersteller: hefa
Menge: 1,000 stck

**5.4 HANDWASCHBECKEN WANDMONTAGE**
Ausführung: zur Wandmontage
selektiv gesteuerte Armatur
mit: Auslaufprägung 1 1/2"
Becken: 420x260x150mm
Material: CNS 18/10
Anschlußwert: 230V
ABM: B 500 T 500 H 150 mm

Modell: ____________

Hersteller: ____________
Menge: 1,000 stck

**5.5 ZWEILOCH WANDARMATUR**
Ausführung: Zweigriffmischer
mit: Abgangsgewinde mit
Schlauchanschluss G 1/2" und
Edelstahlventilsitzen
Anschlußdistanz: 153 +/- 8mm
Material: Chrom
Griffe: Coronachrom-Metall

Modell: ____________

Hersteller: ____________
Menge: 1,000 stck

### 5 5.6 – 5.20 GESONDERTE AUSSCHREIBUNG KÄLTETECHNIK

**5.8 REGALANLAGE KÜHLUNG / LAGER**
Fachlast: max. 150 kg
Feldlast: max. 600 kg
Auflagenanzahl pro Feld: 4 Stk
Höhenrastermaß: 150 mm
Material: Edelstahl (1.4301)
2x ABM: B 700 T 500 H 1800 mm
2x ABM: B 800 T 500 H 1800 mm
1x ABM: B 980 T 500 H 1800 mm
2x ABM: B 1000 T 500 H 1800 mm
2x ABM: B 1080 T 500 H 1800 mm
1x ABM: B 1100 T 500 H 1800 mm
2x ABM: B 1200 T 500 H 1800 mm

Modell: ____________

Hersteller: ____________

**5.21 VOLLENTSALZUNG MIT ANZEIGEEINHEIT**
mengengesteuerte Einzelanlage
Durchfluss/h: 300 Liter/Kapazität (1°dH): 3000 Liter
Wasserdruck max.: 6 bar
Material: Stahl

Modell: ____________

Hersteller: ____________
Menge: 1,000 stck

**5.22 VOLLENTSALZUNG MIT ANZEIGEEINHEIT**
mengengesteuerte Einzelanlage
Durchfluss/h: 300 Liter/Kapazität (1°dH): 3000 Liter
Wasserdruck max.: 6 bar
Material: Stahl

Modell: ____________

Hersteller: ____________
Menge: 1,000 stck

**5.23 VOLLENTSALZUNG MIT ANZEIGEEINHEIT**
mengengesteuerte Einzelanlage
Durchfluss/h: 300 Liter/Kapazität (1°dH): 3000 Liter
Wasserdruck max.: 6 bar
Material: Stahl

Modell: ____________

Hersteller: ____________
Menge: 1,000 stck

**5.24 VOLLENTSALZUNG MIT ANZEIGEEINHEIT**
mengengesteuerte Einzelanlage
Durchfluss/h: 300 Liter/Kapazität (1°dH): 3000 Liter
Wasserdruck max.: 6 bar
Material: Stahl

Modell: ____________

Hersteller: ____________
Menge: 1,000 stck

**5.25 TABLETTSAMMELWAGEN**
Tablettwagen 2 Abteile
Ausf.: Rahmenkonstruktion aus
eloxierten Spezial-Leichtmetall-
Profilen, Seitenwände aus
melaminharzbeschichteten Platten,
ohne Türen, 4 Lenkrollen
für: 18 Tabletts 530 x 325 mm
Höhenabstand: 150 mm
ABM: B 830 T 640 H 1650 mm
Menge: 3,000 stck

**5.0 MONTAGE ALLER POSITIONEN VOR ORT**
Montage der Einrichtungsteile vor Ort
gemäß der Hinweise in den
Technischen Vorbemerkungen
Menge: 1,000 Stck

**5.1 30 STUNDEN ARBEITEN AUF BESONDERE ANWEISUNG DER BAULEITUNG**
Stundensatz als Kombinationssatz im Mittel für
Meister/Gesellen/Helferstunde auf Nachweis
für Anpass-, Anschluss- und sonstige
Nebenarbeiten vor Ort

**5.1 Meister**
Menge: 10,000 std

**5.1 Geselle**
Menge: 10,000 std

**5.1 Helfer**
Menge: 10,000 std

**5.2 WARTUNGSDIENST Wertungsrelevant jedoch noch nicht Teil des Auftrags Der AG behält sich vor die Leistung bis zur Abnahme zu beauftragen.**
*** Bedarfsposition ohne GB
Zur optionalen Beauftragung
Umfang:
- Prüfen aller Geräte und Anlagen auf Betriebsfunktion, Zustand und Sicherheit
- Beurteilung des IST-Zustandes mit dem SOLL-Zustand (incl. Prüfprotokoll)
- Sicherheitsprüfungen und Untersuchungen nach VDE, UVV und BGV A3
- Vorschläge für wirtschaftlichen Betrieb und Instandhaltung
- Messen und Nachstellen elektronischer und mechanischer Teile
- Ausführen der zur sicheren Funktion erforderlichen Pflegearbeiten
- Beseitigen kleiner Störungen, soweit Sie innerhalb der normalen Wartungszeit
  behoben werden können
- Entkalkungen (sofern erforderlich)
Abrechnung: Arbeitszeit, Fahrtgeld sowie Wegezeit sind im Preis mit einzurechnen.
Gegebenenfalls erforderliche Ersatzteile bis zu einem Gesamtwert von EUR 350,- netto
sind im Preis enthalten.
Personal: Der Wartungsdienst ist von geschultem Fachpersonal durchzuführen.
Termine: Jede Durchsicht/Wartung ist dem Betreiber der Anlage 48 Stunden vorher
anzukündigen.
Wartungsintervall: 1 x jährlich (Einzelpreis); Beauftragung voraussichtlich für 4 Jahre
Menge: 1,000 Stck
